# WDVS STAMM LV KERAMIK MW-L
Leistungsbeschreibung (GAEB 90, DA81)

## WDVS STAMM LV KERAMIK MW-L
Datum: 30.04.20

### 01 UNTERGRUNDVORBEREITUNG

#### 01.01 UNTERGRUNDVORBEREITUNG Altbau

**01.01.0001 Untergrundprüfung**
Untergrundprüfung auf Maßtoleranzen,
Vertiefungen und Tragfähigkeit
Menge: 1,000 m²

**01.01.0002 Abrissproben**
Abrissproben ansetzen zur Überprüfung der
Oberflächenfestigkeit des Untergrundes für Gebäude bis
8 m
und einer Windlast wek  - 1,0 kN/m²,
In den zu verwenden mineralischen Klebemörtel,
Schichtdicke ca. 4-6 mm, wird ein ca.40x80 cm großes
Armierungsgewebe mittig darin eingebettet und mit
Folie abdecken
Der nicht eingebettete Teil des Armierungsgewebes
bleibt zunächst frei hängen.
Nach ca. 1 Woche Standzeit wird dieser Teil des Gewebes
auf einen runden Teil eines Holzstabes aufgewickelt und
mit beiden Händen an dem Stab nach oben abgerissen.
Das entstehende Bruchbild gibt ein zuverlässigen
Aufschluss über den Zustand und Eignung des
Untergrundes. Wird des Gewebe sauber aus dem
Armierungsmörtel herausgerissen und bleibt der Rest
fest mit dem Untergrund verbunden liegt ein
ausreichende Tragfähigkeit vor.
Wenn nicht sicher ist, das z.B. eine Beschichtung nicht
verseifungsstabil ist, sollte die gesamte Probefläche
während der Erhärtung mit Folie abgedeckt werden sodass
möglichst lange Feuchtigkeit in den Untergrund
einwirken
kann.
Menge: 1,000 St

**01.01.0003 Ermittlung der Haftzugfestigkeit des Klebemörtels nach DIN 18555-6**
Ermittlung der Haftzugfestigkeit des Klebemörtels nach
DIN 18555-6 am
Untergrund zur Überprüfung der Eignung des
Untergrundes für Gebäude bis 8 m
und einer Windlast wek  - 1,0 kN/m²,
Für die Ermittlung der Haftzugfestigkeit werden
entsprechend der DIN 18555-6 mindestens
5 Prüfstempel je Seite aufgeklebt.
Der Untergrund ist mit dem gewählten Klebemörtel zu
Beschichten,
Schichtdicke ca. 5 bis 10 mm, Mindeststandzeit 10 Tage
Messergebnisse : Haftzugswerte und
Abrissergebnis sind schriftlich in Lage und Wert zu
dokumentieren.
Menge: 1,000 St

**01.01.0004 Abdeckarbeiten**
Bauteile abkleben/ abdecken, mit Folie mind. 60 my
Bauteile wie Türen, Fenster, Dachüberbauten,
Pflasterbeläge usw. mit Folie 60 my. bzw. Abdeckvlies
abdecken/ abkleben.
Stöße wenn notwendig verkleben.
Abdeckung nach Gebrauch wieder entfernen.
Abrechnung nach m²
Einheit: m²

**01.01.0005 Trockenreinigung durch Abkehren**
Trockenreinigung durch Abkehren der Wandflächen mit
Stahlbesen. Staub durch Absaugen entfernen.
Einheit: m²

**01.01.0006 Entgraten und Reinigen von Betonflächen**
Entgraten und Reinigen von Betonflächen
Grate und Reste der Holzschalung sauber entfernen
Menge: 1,000 m²

**01.01.0007 Entfernen von Schalöl**
Evtl. vorhandene Schalölrückstände mit speziellen
Schalölentferner entfernen. Schalölentferner durch
Sprühen oder mit der Bürste auftragen. Hartnäckige
Rückstände mit einer harten Nylonbürste bearbeiten.
Nach ca. 5-10 Minuten Einwirkzeit mit
Heißwasserhochdruckverfahren gründlich abwaschen.
Schmutzwasser und abgelöste Schalöle entsprechend den
örtlichen Bestimmungen auffangen und fachgerecht
entsorgen. Evtl. vorhandenen Waschschleier nach dem
Trocknen gründlich abkehren.
Benetzungsprobe auf der trockenen und gereinigten
Fläche durch aufgesprühtes Wasser durchführen: es darf
keine Wasserabweisung durch Trennmittelrückstände mehr
zu erkennen sein.

Produkt: z.B. Beeck Schalölentferner
Einheit: m²

**01.01.0008 Nassreinigung mit Hochdruckreinigung**
Nassreinigung mit Hochdruck.
Vorhandene Wandfläche mit einem Dampfstrahlgerät
gründlich reinigen. Je nach Grad der Schädigung
erfolgt die Reinigung bei mäßiger Temperatur und
mäßigem Druck. Nicht festhaftenden Farbanstrich
vollständig entfernen. Schmutzwasser und abgelösten
Farbanstrich geht in das Eigentum des AN über und ist
entsprechend den örtlichen Bestimmungen aufzufangen und
fachgerecht zu entsorgen. Evtl. vorhandenen
Waschschleier nach dem Trocknen gründlich abkehren.
Menge: 1,000 m²

**01.01.0009 Losen Farbanstrich entfernen**
Entfernen von mürben, schlecht haftenden
Altanstrich mit geeigneten Geräten oder Maßnahmen
(z.B. abkratzen, abbeizen, abstrahlen usw.).
Entsorgung entsprechend den gesetzlichen Vorschriften.
Menge: 1,000 m²

**01.01.0010 Entfernen von nicht tragfähigen organischen Belägen**
Entfernen von nicht tragfähigen organischen
Beschichtungen mit geeigneten Geräten oder Maßnahmen
(z.B. abkratzen, abbeizen, abstrahlen usw.)
schachbrettartig ca. 70% entfernen. Entsorgung
entsprechend den gesetzlichen Vorschriften.
Menge: 1,000 m²

**01.01.0011 Entfernen von lose haftenden Altputzflächen kleinflächig**
Entfernen von lose haftenden Altputzflächen
kleinflächig mechanisch mit leichtem Gerät vollständig
bis zum Putzgrund. Der anfallende Schutt ist
aufzunehmen und gemäß den geltenden gesetzlichen
Bestimmungen zu entsorgen.

Mittlere Putzdicke ....  mm

Größe der zu entfernenden Altputzflächen bis zu 1m²

Putzart: Kalk-Zement-bzw. Sandmörtel
Einheit: m²

**01.01.0012 Entfernen von Altputzflächen**
Entfernen von Altputzflächen mechanisch mit leichtem
Gerät vollständig bis zum Putzgrund.
Der anfallende Schutt ist aufzunehmen und gemäß den
geltenden gesetzlichen Bestimmungen zu entsorgen.

Mittlere Putzdicke ..........  mm
Menge: 1,000 m²

**01.01.0013 Klinker-Riemchen entfernen**
Entfernen von losen, schlecht haftenden
Klinkern, bzw. Riemchen.
Einschließlich Mörtelbett und Kleberreste.
Menge: 1,000 m²

**01.01.0014 Entfernen von Faserzementplatten**
Entfernen von Faserzementplatten an der Hausfassade
incl. Unterkonstruktion aus Holzlatten und der darin
verbauten Dämmplatten aus Mineralwolle bzw. Polystyrol
in einer Dämmstoffstärke von ca. .... mm. Der Nachweis
zum  fachgerechten Rückbau und deren Entsorgung der
Materialien gemäß den geltenden gesetzlichen
Bestimmungen ist der Bauleitung und dem Bauherren
unbedingt vorzulegen. Größe der Fassadenplatten ca.
......cm x ......cm
Einheit: m²

**01.01.0015 Mauerwerksfehlstellen beseitigen**
Fehlstellen im vorhandenen Mauerwerk mittels
entsprechenden Steinen und Mauermörtel, bzw.
Putzmörtel schließen.

Größe: ..........x.........x........

Produkte: maxit mur 950 / mur 956
  maxit ip 18 /ip 18 ML
  Mauersteine: ...............
Menge: 1,000 m2

**01.01.0016 Ausgleichsputz**
Liefern und Auftragen eines Ausgleichsputzes aus
Kalkzementmörtel CS II nach EN 998-1 (P II nach DIN
18550) bzw. im Sockelbereich mit Zementmörtel zur
Egalisation des Untergrundes. Die evtl. benötigte
Haftspachtelung für glatte Betonflächen ist in dem
Einheitspreis mit einzukalkulieren.
Standzeit ca. 1 Tag / mm

Schichtdicke im Mittel: 10 mm

Druckfestigkeitsklasse nach EN 998-1 CS II, III, IV
nach DIN 18550-1 P II, III

Produkte: maxit ip 14/ 14 L/ 18 E/ 18 ML
  maxit multi Haftspachtel
Menge: 1,000 m²

**01.01.0017 Ausgleichsputz Zulage für Mehrverbrauch**
Ausgleichsputz wie vor, jedoch Schichtdicken
über 10 mm im Mittel als Zulage.
Mehrdicke je mm.

Schichtdicke:...... mm

Druckfestigkeitsklasse nach EN 998-1 CS II, III, IV
nach DIN 18550-1 P II, III

Produkte: maxit ip 14/ 14 L/ 18 E/ 18 ML
Menge: 1,000 m²

**01.01.0018 Toleranzen Sockel ausgleichen 5 bis 10 mm**
Untergrundtoleranzen und Fehlstellen von 5 bis 10 mm
mit Kalkzementmörtel bzw. im Sockelbereich
mit Zementmörtel ausgleichen. Die evtl. benötigte
Haftspachtelung für glatte Betonflächen ist in dem
Einheitspreis mit einzukalkulieren.

Druckfestigkeitsklasse nach EN 998-1 CS II, III, IV
nach DIN 18550-1 P II, III

Produkte: maxit ip 14/ 14 L/ 18 E/ 18 ML
  maxit multi Haftspachtel
Einheit: m²

**01.01.0019 Toleranzen Sockel ausgleichen bis 20 mm**
Untergrundtoleranzen und Fehlstellen bis 20 mm
mit Kalkzementmörtel bzw. im Sockelbereich
mit Zementmörtel ausgleichen. Die evtl. benötigte
Haftspachtelung für glatte Betonflächen ist in dem
Einheitspreis mit einzukalkulieren.

Druckfestigkeitsklasse nach EN 998-1 CS II, III, IV
nach DIN 18550-1 P II, III

Produkte: maxit ip 14/ 14 L/ 18 E/ 18 ML
  maxit multi Haftspachtel
Einheit: m²

**01.01.0020 Toleranzen Sockel ausgleichen über 20 mm**
Untergrundtoleranzen und Fehlstellen über 20 mm
mit Kalkzementmörtel bzw. im Sockelbereich
mit Zementmörtel ausgleichen. Die evtl. benötigte
Haftspachtelung für glatte Betonflächen ist in dem
Einheitspreis mit einzukalkulieren.

Druckfestigkeitsklasse nach EN 998-1 CS II, III, IV
nach DIN 18550-1 P II, III

Produkte: maxit ip 14/ 14 L/ 18 E/ 18 ML
  maxit multi Haftspachtel
Einheit: m²

**01.01.0021 Entfernen von Altputz an Leibungen**
Altputz an den Fensterleibungen abstemmen.
Der anfallende Schutt ist aufzunehmen und gemäß den
geltenden gesetzlichen Bestimmungen zu entsorgen.

mittlere Putzdicke: ...........mm
Menge: 1,000 lfm

**01.01.0022 Leibungsmauerwerk abstemmen**
Für anschließende Leibungsdämmung. Mittels
Trennschneider o.ä. seitlich eine senkrechte
Schnittkante bis auf die Tiefe des Fensterrahmens
ausbilden für anschließende Aufnahme der
Leibungsdämmung. Der ist Bauschutt fachgerecht den
geltenden gesetzlichen Bestimmungen zu entsorgen.

Breite des Ausbruchs: ca. ......... cm

Tiefe bis Fensterrahmen: ca........ cm
Einheit: lfm

**01.01.0023 Entfernen von feuchte- und salzbelastete Altputzflächen**
Entfernen von  feuchte- und salzbelastete
Altputzflächen im Sockelbereich mechanisch mit leichtem
Gerät vollständig bis zum Putzgrund. Der anfallende
Schutt ist aufzunehmen und gemäß den geltenden
gesetzlichen Bestimmungen zu entsorgen. Altputzflächen
ca. 1m über Sichtbare Feuchtegrenze entfernen.
Bereich: Sockel
Mittlere Putzdicke........... mm

Putzart: .........................
Einheit: m²

**01.01.0024 Alte Fensterbänke ausbauen**
Bestehende Fensterbänke ausbauen und
entsorgen.

Material:...........
Menge: 1,000 St

**01.01.0025 Steinfensterbänke abschneiden**
Steinfensterbänke mittels Trennschneider flächenbündig
mit der Fassade abschneiden. Der anfallende Schutt ist
aufzunehmen und gemäß den geltenden gesetzlichen
Bestimmungen zu entsorgen.

Material:.......................
Breite des Fenstersteines ca. ...... mm
Ausladung bis bündig Fassade: ca........ mm
Einheit: lfm

**01.01.0026 Abtrennen von Rollladenschienen**
Abtrennen und Entsorgen der seitlich in die Wandscheibe
einspringenden horizontalen Profile von
Rollladenkasten- Schienen bis Wandebene.

Material:............
Menge: 1,000 St

**01.01.0027 Natursteinmauerwerk aus Sandstein im Sockelbereich ausbessern**
Schäden am Sandstein und der  Fugen im Sockelbereich
entfernen und mit Sandsteinreparaturmörtel nahezu
übergangsfrei an dem Bestand anarbeiten.
Das reprofilieren der Oberfläche ist in dieser
Position
mit einzukalkulieren.

Produkte: Sandsteinreparaturmörtel
  Fugenmörtel
Einheit: m²

**01.01.0028 Biozidgrund**
Biozidgrund zur Beseitigung von Algen-, Moos- und
Pilzbefall. Liefern und volldeckend auf den gereinigten
Untergrund nach Herstellervorschrift zweimalig
unverdünnt auftragen.

Produkt: maxit prim 1120 Biozidgrund
Einheit: m²

**01.01.0029 Regulieren des Saugverhaltens mit Tiefgrund**
Tiefgrund auf leicht saugenden Untergrund  gleichmäßig
und satt nach Herstellervorschrift auftragen, zur
Untergrundvorbereitung für nachfolgend zu verlegendes
Dämmsystem.

Produkt: maxit prim 1070Tiefgrund
Einheit: m²

**01.01.0030 Regulieren des Saugverhaltens mit Silikatfixativ**
Silikatfixativ liefern und auf stark saugende und
sandelnde Altputz- und mineralische Anstrichflächen mit
lösemittelfreier Spezialgrundierung auf Basis von
Wasserglas, vollflächig und satt bis zur
vollständigen Tränkung aufbringen. Die hohe
Tiefenwirkung und die Verkieselung verbessert deutlich
das Haftverhalten.

Produkt: maxit Silikatfixativ prim 3020
Einheit: m²

**01.01.0031 Entkoppelung von konstruktionsbedingten Rissen**
Im Bereich der Risse aufbringen eines mehrlagigen
Glasvlieses mindestens 20 cm. breit. Darüber ein
Punktverschweißtes Drahtgittergewebe aus Edelstahl
mind. mit ca. 5 mm Abstand zum Untergrund befestigen
( WTA- Merkblatt 2-4 Beurteilung und Instandsetzung
von gerissenen Putzen an Fassaden).

Produkt: Armanet / Stucanet  o.gl.
  maxit multi 285
Einheit: m

**01.01.0032 Glasfaserfugenmatte**
Glasfaserfugenmatte, Breite 33 cm mit
Papierrückseite, über Materialwechseln und Fugen mit
Klebe- u. Armierungsmörtel befestigen.

Produkte: maxit Glasfaserfugenmatte
  maxit Klebe- u. Armierungsmörtel
Einheit: m

#### 01.02 UNTERGRUNDVORBEREITUNG Neubau

**01.01.0001 Untergrundprüfung**
Untergrundprüfung auf Maßtoleranzen,
Vertiefungen und Tragfähigkeit
Menge: 1,000 m²

**01.01.0035 Entfernen von Schalöl**
Evtl. vorhandene Schalölrückstände mit speziellen
Schalölentferner entfernen. Schalölentferner durch
Sprühen oder mit der Bürste auftragen. Hartnäckige
Rückstände mit einer harten Nylonbürste bearbeiten.
Nach ca. 5-10 Minuten Einwirkzeit mit
Heißwasserhochdruckverfahren gründlich abwaschen.
Schmutzwasser und abgelöste Schalöle entsprechend den
örtlichen Bestimmungen auffangen und fachgerecht
entsorgen. Evtl. vorhandenen Waschschleier nach dem
Trocknen gründlich abkehren.
Benetzungsprobe auf der trockenen und gereinigten
Fläche durch aufgesprühtes Wasser durchführen: es darf
keine Wasserabweisung durch Trennmittelrückstände mehr
zu erkennen sein.

Produkt: z.B. Beeck Schalölentferner
Einheit: m²

**01.01.0036 Entgraten und Reinigen von Betonflächen**
Entgraten und Reinigen von Betonflächen
Grate und Reste der Holzschalung sauber entfernen
Menge: 1,000 m²

**01.02.0002 Trockenreinigung durch Abkehren**
Trockenreinigung durch Abkehren der Wandflächen mit
Stahlbesen. Staub durch Absaugen entfernen.
Einheit: m²

**01.02.0003 Nassreinigung mit Hochdruckreinigung**
Nassreinigung mit Hochdruck.
Vorhandene Wandfläche mit einem Dampfstrahlgerät
gründlich reinigen. Je nach Grad der Schädigung
erfolgt die Reinigung bei mäßiger Temperatur und
mäßigem Druck. Nicht festhaftenden Farbanstrich
vollständig entfernen. Schmutzwasser und abgelösten
Farbanstrich geht in das Eigentum des AN über und ist
entsprechend den örtlichen Bestimmungen aufzufangen und
fachgerecht zu entsorgen. Evtl. vorhandenen
Waschschleier nach dem Trocknen gründlich abkehren.
Menge: 1,000 m²

**01.02.0006 Abdeckarbeiten**
Bauteile abkleben/ abdecken, mit Folie mind. 60 my
Bauteile wie Türen, Fenster, Dachüberbauten,
Pflasterbeläge usw. mit Folie 60 my. bzw. Abdeckvlies
abdecken/ abkleben.
Stöße wenn notwendig verkleben.
Abdeckung nach Gebrauch wieder entfernen.
Abrechnung nach m²
Einheit: m²

### 02 DÄMMPLATTEN Mineralwoll-Lamellen verlegen

**02.00.0001 maxit MW-L 041 Fassade speedy Mineralwolle-Lamellenplatten**
Liefern und Anbringen von werksseitig beidseitig
beschichteten maxit Mineralwolle-Lamellenplatten WLG
041 nach EN 13162, Anwendungstyp WAP zh,
Format 1200 x 200 mm,
nicht brennbar nach DIN 4102 /DIN EN 13501 - A1.
Bemessungswert der Wärmeleitfähigkeit  = 0,041 W/mK.
Dämmplatten mit mineralischem Kleber nach
Herstellerrichtlinien mind. 60% auf den Untergrund
kleben.
Die Dämmplatten sind in der Fläche und im Detailbereich
z.B. Gebäudekanten, Türleibungen etc. fugenlos und
im Verband zu verlegen. Nicht zu vermeidende Fugen
< 5 mm sind mit maxit Füllschaum auszufüllen Fugen > 5
mm sind mit Dämmstoff gleichen Materials zu schließen.
Diese Platten eigenen sich für die Ausführung als DP-
Dickputzsystem.

Wichtig:
Die Dämmplatten sind vor dem Ansteifen des
Klebemörtels unter Einschwimmen anzubringen.

Dämmplattendicke:  ___ mm

Produkte: maxit MW-L 041 Fassade speedy
  Mineralwolle-Lamellenplatten
  maxit multi 285/290/300
Einheit: m²

**02.00.0002 Zulage für Mehrstärken MW-L**
Zulage für Mehrstärken der Dämmplatten je
Zentimeter, incl. Dübellängen anpassen.

Mehrstärken: ............... mm
Einheit: m²

**02.00.0003 Minderung für Minderstärken MW-L**
Minderung für Minderstärken der Dämmplatten je
Zentimeter, incl. Dübellängen anpassen.

Mehrstärken: ............... mm
Einheit: m²

**02.00.0004 Leibungsdämmung MW (Fenster im Mauerwerk)**
Laibungsdämmung bei allen Öffnungen
(z.B. Fenster/Türen...).

Laibungstiefe : ___ mm

Dämmstoffdicke Laibung: ___ mm

Durch die Lage der Fenster und Türen innerhalb des
Wandquerschnittes ist darauf zu achten, dass die
Rahmen mind. 30 mm überdämmt werden.

Hinweis: Ausführung mit systemzugehörigen maxit-
Leibungsdämmplatten.
Abmessung : 120 x 40 cm

Produkt : maxit MW 035 Laibung
  Mineralwollplatte
  maxit multi  285, 290, 300
  Klebe- und Armierungsmörtel
  Kalk-Zement gebunden
Einheit: lfm

**02.00.0005 Zulage Ausklinkungen (Bauteile vor dem Mauerwerk)**
Zulage für das Ausklinken der Dämmplatten beim
Anarbeiten an Fensterrahmen etc.,
Breite ca. ... cm / Tiefe ca. ... cm.
Einheit: m

**02.00.0006 Zulage Dämmung anarbeiten**
Zulage Dämmung anarbeiten
im Bereich des Dach-Wand-Anschlusses.
Die Wärmedämmung ist bis an
die Unterseite des Dachschalung sauber heranzuführen
und mit einem Fugendichtband schlagregenbeständig
auszubilden.
Einheit: lfm

**02.00.0007 Zulage Aussparungen**
Aussparungen in der Dämmebene z.B. im Bereich
des Dach-Wand- Anschlusses, Dachneigung ca. ........°,
Sparren, Konsolen, Wasserhahn, Rohrleitungen,
Gerüstverankerungen.

Größe: .........
Einheit: St

### 03 EINBAUTEILE / DETAILTECHNIK / FENSTERBÄNKE

**03.00.0001 PVC-Sockelabschlussprofil Keramik**
Liefern und Montieren von wärmebrückenarmen
Sockelabschlussprofil Keramik. Variabler Einsatz für
Dämmstoffstärken von 60-160 mm.
Die Profile sind waage- und fluchtgerecht mit
3 V2A -Schlagdübel pro m zu befestigen.
Toleranzen an den Befestigungspunkten sind
mit Ausgleichsstücken auszugleichen. Die Fuge zwischen
Wand und Profil ist vollständig Fugendichtband
(Fugen von 2 bis 6 mm) zu schließen bzw. mit
mineralischem
Kleber zu verfüllen.
Auf die abgekröpfte Lasche ist die dazugehörige maxit
Elastik
Anputzleiste Keramik zu befestigen

Dämmstoffstärke: ... mm

Produkte: maxit PVC-Sockelabschlussprofil Keramik
  incl. maxit Elastik Anputzleiste Keramik
  maxit V2A- Schlagdübel
  maxit Ausgleichsstücke
  maxit Fugendichtband 15/2-6 für
  Fugenbreiten von 2-6mm
  maxit multi  285, 290, 300
  Klebe- und Armierungsmörtel
  Kalk-Zement gebunden
Einheit: m

**03.00.0002 Gewebeeckwinkel**
Gewebeeckwinkel liefern und einbauen.
Mineralischen Armierungsmörtel entsprechend der
Gewebebreite vollflächig aufziehen. Gewebeeckwinkel
mit Kunststoffeckprofil lot- und fluchtgerecht in den
Armierungsmörtel einarbeiten.

Produkte: maxit Gewebeeckwinkel
  maxit multi  285, 290, 300
  Klebe- und Armierungsmörtel
  Kalk-Zement gebunden
Einheit: m

**03.00.0003 Rolleckwinkel**
Rolleckwinkel für Kantenausbildung stumpfer oder
spitzer Ecken sowie Rundungen liefern und einbauen.
Mineralischen Armierungsmörtel entsprechend der
Gewebebreite vollflächig aufziehen. Rolleckwinkel
lot- und fluchtgerecht in den Armierungsmörtel
einarbeiten.

Produkte: maxit Rolleckwinkel/Panzerrolleckwinkel
  maxit multi  285, 290, 300
  Klebe- und Armierungsmörtel
  Kalk-Zement gebunden
Einheit: m

**03.00.0004 Gewebeeckpfeile**
Gewebeeckpfeile an allen Ecken von Gebäudeöffnungen
diagonal anbringen.
Größe 330 x 500 mm, Maschenweite 8 x 8 mm,.

Produkte: maxit Gewebeeckpfeile
  maxit multi  285, 290, 300
  Klebe- und Armierungsmörtel
  Kalk-Zement gebunden
Einheit: St

**03.00.0005 Sturzeckwinkel mit Diagonalarmierung**
Sturzeckwinkel mit Diagonalarmierung an allen Ecken von
Gebäudeöffnungen anbringen. Maschenweite 4 x 4 mm.

Produkte: maxit Gewebe-Sturzeckwinkel,
  Leibungstiefe 100 mm/200 mm
  maxit multi  285, 290, 300
  Klebe- und Armierungsmörtel
  Kalk-Zement gebunden
Einheit: St

**03.00.0006 Fugendichtband**
Fugendichtband liefern und anbringen. Sämtliche
Anschlüsse an angrenzende Bauteile wie z.B. Fenster,
Türen etc. sind schlagregendicht auszuführen.
Selbstklebendes, vorkomprimiertes Fugendichtband auf
das angrenzende Bauteil aufkleben und anschließend die
Dämmplatten mit Druck ansetzen. Das Fugendichtband ist
bündig mit der Vorderkante der Dämmplatte
anzuschließen. Die Armierungs- und Putzschicht ist vom
angrenzenden Bauteil zu trennen. Das Fugendichtband ist
entsprechend der Fugenbreite auszuwählen.

Produkte: für Fugenbreiten von 2-6 mm
  maxit Fugendichtband 15/2-6
  für Fugenbreiten von 3-9m
  maxit Fugendichtband 15/3-9
  für Fugenbreiten von 5-12mm
  maxit Fugendichtband 20/5-12
Einheit: m

**03.00.0007 Rollladenabdeckband**
Rollladenabdeckband liefern und anbringen.
Spezialklebeband für Kunststoff und Aluminium-
Rollladenkästen für die anschließende Verklebung von
maxit Dämmplatten.

Produkte: Rollladenabdeckklebeband,
  Breite 25 cm
Einheit: m

**03.00.0008 elastischer Anschluss an Bauelemente mittels Anputzleisten**
liefern und passgenau einbauen zum
schlagregendichten verschließen der Fuge zwischen
Klinker und Bauelement (z.B. Fenster, Türen o.ä.)

Produkt: maxit Elastik Anputzleiste Keramik
Einheit: m

**03.00.0009 Gewebe-Dehnfugenprofil**
Gewebe-Dehnfugenprofil
liefern und lot- und fluchtgerecht anbringen. Das
Profil wird direkt auf die Dämmplatte gespachtelt.

Produkt: maxit Universal Dehnfugenprofil
  maxit multi Armierungsmörtel
  maxit Armierungsgewebe 8x8, 210 g/m²
Einheit: lfm

**03.00.0010 Dachbelüftungsprofil**
Dachbelüftungsprofil liefern und einbauen. Das
Dachbelüftungsprofil aus Alu weiß, wird auf die
Dämmung angebracht sodass es gegen die Dachschalung
stößt zwischen den Dachsparren.
Damit wird eine DIN- gerechte Dachbelüftung erreicht.
Lüftungsquerschnitt: ca. 207 cm²/m.

Produkt: maxit Dachbelüftungsprofil
  maxit multi Armierungsmörtel
Einheit: m

**03.00.0011 Montagezylinder/-quader**
Montageunterlagen aus EPS liefern und einbauen. Sie
eignen sich als Druckunterlage für mittelschwere
Lasten. Für die Verschraubung in den Montagehilfen
eignen sich Holz- oder Blechschrauben sowie
solche mit zylindrischen Gewinde und großer Steigung.

Dämmstoffdicke:........mm

Raumgewicht: 140 kg/m³

Montageelement: maxit VARIZ 90 mm
  maxit VARIZ 125 mm
  maxit VARIQ 80x80/100x100 mm
  maxit VARIR 140x80/160x100 mm

Gewähltes Element: .................
Einheit: St

**03.00.0012 Quadroline Montagequader**
Quadroline Montagequader liefern und einbauen.
Montagequader aus fäulnisfreiem und schwer
entflammbarem PU-Hartschaum. Diese eignen sich als
Druck- und Montageunterlage in EPS- und MW-Fassaden.
Fremdmontagen müssen im Mauerwerk verankert werden.
Querschnitt 198 x 198 mm
Raumgewicht 200 kg/m³
Wärmeleitfähigkeit = 0.04 W/mK
Druckfestigkeit 2.3 N/mm² bzw. 23 kg/cm²
Zulässige Druckbeanspruchung 0.7 N/mm² bzw.
7 kg/cm²

Dämmstoffdicke: .........mm

Produkt: maxit Quadroline Montagequader
  DoPurCol PU-Kleber
Einheit: St

**03.00.0013 Schwerlastkonsole SLK**
Montageplatten liefern und einbauen. Die
Schwerlastkonsole eignet sich für die
wärmebrückenfrei Montage von schwereren Bauteilen wie
Geländer, Schutzgitter, Markisen, Beleuchtungskörper,
Werbetafeln etc.
Größe = 250x150 mm,
WLG 040,
Schwerlastkonsole besteht aus Polyurethan-Hartschaum
mit vier eingeschäumten Stahlkonsolen und einer
Aluplatte incl. erforderliches Befestigungsmaterial.
Montageplatten mit bauaufsichtlicher
Zulassung Z-10.9-576

Untergrund .........

Dämmstoffdicke ..............mm

Produkt: maxit Schwerlastkonsole SLK
Einheit: St

**03.00.0014 Befestigungselement für Laibungen und Fassade**
Befestigungselement liefern und fachgerecht einbauen.
Das Element besteht aus fäulnisbeständigem
PU-Hartschaumstoff für die direkte Befestigung des
Anbauteils im Tragelement für mittelschwere bis
schwere Befestigungen.

Dämmstoffdicke __________mm

Untergrund:_____________

Produkte: Iso Corner
  Verankerungsset für
  Montageelemente
Einheit: St

**03.00.0015 Fensterbankdämmkeil EPS 031**
Versetzen von EPS-Dämmkeilen mit einer werkseitigen
Neigung von 5° zur späteren Aufnahme der Fensterbänke.

Laibungstiefe: ..........cm

Produkt: maxit Fensterbankkeil
Einheit: lfm

**03.00.0016 2. Dichtebene**
Abdichten der im Winkel von 5° hergestellten
Brüstungsfläche mit zugelassener
flexibler mineralischer Dichtschlämme in Anlehnung an
die DIN 18195. Es ist darauf zu Achten, dass die SOL-
PAD Einschubleisten und der Anschluss zum Bauelement
dicht ausgeführt werden.

Leibungstiefe:  ...... m

Produkt: maxit AD-1K-Außendicht
  maxit SDS 16
  mineralische Dichtungsschlämme
  maxit SDS 16 prmium
  PCMB
Einheit: lfm

**03.00.0017 SOL PAD versetzen**
Leibungsdämmung mit geeignetem Werkzeug für die
Aufnahme der SOL-PAD Einschubleisten
Ausklinken /- fräsen und anschließend die Leisten
vollflächig und satt mit 2-komponentiger Dichtschlämme
nach Herstellervorgabe einkleben. Die SOL-PAD
Einschubleisten sind nach Erstellung der Armierungslage
lt. Herstellervorgabe abzulängen.

Produkt: maxit SOL-PAD, Fensterbankanputzleiste
  maxit SDS 16, flexible mineralische Dichtschlämme
Einheit: St

**03.00.0018 Fensterbänke Alu**
Fensterbänke Alu liefern und fachgerecht montieren,
einschl. Antidröhnband und Fensterbankabdichtung.
Die seitlichen Bordprofile werden in separater
Position abgerechnet. Ab einer
Fensterbanklänge von 1,50 m sind
Fensterbankhalter, ab 3,00 m maxit Stoßverbinder
erforderlich und in die Einheitspreise einzurechnen.

Ausladung: .......... mm

Produkte: maxit Alu-Fensterbank:
  pulverbeschichtet Farbe RAL
  ( ) 9016 (verkehrsweiss)
  ( ) eloxiert (natur EV1)
  ( ) eloxiert (dunkelbronce)
  ( ) eloxiert (mittelbronce)
  maxit Antidröhnband
  maxit Montagschrauben
  maxit Fensterbankdichtung
  maxit Fensterbankhalter
Einheit: lfm

**03.00.0019 Alu-Gleitabschlussprofil**
Alu-Gleitabschlussprofil für maxit Keramik Alu-
Fensterbänke
liefern und einbauen. Ideal für die Aufnahme
thermischer Längenänderungen.

Ausladung:  .................... mm

Produkte: maxit Alu-Gleitabschlussprofil:
  ( ) eloxiert (natur EV1)
  ( ) eloxiert (dunkelbronce)
  ( ) eloxiert (mittelbronce)
Einheit: St

**03.00.0020 Stoßverbinder Fensterbank**
Stoßverbinder Fensterbank liefern und einbauen.
Stoßverbinder für Fensterbänke mit
Überlängen > 3,00 m.

Ausladung: .................mm

Produkt: maxit Stoßverbinder
Einheit: St

**03.00.0021 Inneneckverbinder Fensterbank**
Inneneckverbinder liefern und einbauen.

Ausladung: ................. mm

Produkt: maxit Inneneckverbinder
Einheit: St

**03.00.0022 Außeneckverbinder Fensterbank**
Außeneckverbinder liefern und einbauen.

Ausladung: ................. mm

Produkt: maxit Außeneckverbinder
Einheit: St

### 04 SOCKELDÄMMUNG

**04.00.0001 Zulage Sockeldämmung -Anarbeiten Perimeterdämmung-**
Die Sockeldämmung der Fassade
(Dämmstoffstärke ........mm) ist im Übergangsbereich
zur bestehenden Perimeterdämmung (Dämmstoffstärke
......mm) sauber anzuarbeiten, sodass ein
flächenbündiger Übergang entsteht. Fugen und
Zwischenräume sind in diesem Bereich mit Brunnenschaum
zu schließen. Das evtl. notwendige nachschneiden der
bestehenden Perimeterdämmung um einen geraden und
waagrechten Verlauf herzustellen ist in dieser Position
mit einzukalkulieren.

Bereich: Sockel Fassade
Einheit: m

**04.00.0002 Sockel- und Perimeter Dämmplatte WLG 035**
Sockel- und Perimeter Dämmplatte WLG 035
Liefern und Anbringen von Polystyrol Hartschaumplatten
WLG 035 (Bemessungswert 0,035 W/mK
im Perimeterbereich 0,39 W/mK) entsprechend den
Qualitätsanforderungen vom Fachverband für
Wärmedämm-Verbundsysteme. Dämmplatten mit
mineralischem Kleber nach Herstellerrichtlinien auf den
Untergrund kleben.  Klebeflächenanteil mind. 40%. Die
Dämmplatten sind in der Fläche und im Detailbereich
z.B. Gebäudekanten, Türleibungen etc. fugenlos und im
Verband zu verlegen. Nicht zu vermeidende Fugen < 5 mm
sind mit maxit Füllschaum auszufüllen, Fugen > 5 mm
sind mit Dämmstoff gleichen Materials zu schließen.
Farbe: hellblau

Wichtig:
Die Dämmplatten sind vor dem Ansteifen des
Klebemörtels unter Einschwimmen zu verlegen.

Dämmplattendicke:  ............. mm
Abmessung : 100 x 50 cm

Produkte: maxit PS 035 Sockel/Perimeter
  maxit multi 285, 290, 300
  Klebemörtel
  maxit multi 288 Füllschaum B1

Sockeldetailausführung gemäß WDV-Verbandrichtlinie
"WDV-Systeme im Sockel- und erdberührten Bereich.
Einheit: m²

**04.00.0003 Sockel- und Perimeter Dämmplatte WLG 032**
Sockel- und Perimeter Dämmplatte WLG 032
Liefern und Anbringen von Polystyrol Hartschaumplatten
WLG 032 (Bemessungswert 0,032 W/mK
im Perimeterbereich 0,36 W/mK) entsprechend den
Qualitätsanforderungen vom Fachverband für
Wärmedämm-Verbundsysteme. Dämmplatten mit
mineralischem Kleber nach Herstellerrichtlinien auf den
Untergrund kleben.  Klebeflächenanteil mind. 40%. Die
Dämmplatten sind in der Fläche und im Detailbereich
z.B. Gebäudekanten, Türleibungen etc. fugenlos und im
Verband zu verlegen. Nicht zu vermeidende Fugen < 5 mm
sind mit maxit Füllschaum auszufüllen, Fugen > 5 mm
sind mit Dämmstoff gleichen Materials zu schließen.
Farbe: grau

Wichtig:
Die Dämmplatten sind vor dem Ansteifen des
Klebemörtels unter Einschwimmen zu verlegen.

Dämmplattendicke:  ............. mm
Abmessung : 100 x 50 cm

Produkte: maxit PS 032 Sockel/Perimeter
  maxit multi 285, 290, 300
  Klebemörtel
  maxit multi 288 Füllschaum B1

Sockeldetailausführung gemäß WDV-Verbandrichtlinie
"WDV-Systeme im Sockel- und erdberührten Bereich.
Einheit: m²

**04.00.0004 Zulage Sockeldämmplattenkleber**
Zulage auf bituminöse Untergründe incl. zusätzlicher
mechanischer Befestigung der Dämmplatten, um eine
ausreichend feste Verklebung zu gewährleisten und das
abrutschen der Dämmplatten zu verhindern.
Die Dübelung ist ab ca.15 cm über Geländeverlauf
anzubringen.

Anzahl der Dübel:  2 St. / Platte
Dämmstoffstärke:  ____ mm

Produkt: maxit 2K-Bitumen-Klebemasse
  maxit SDS-16
  maxit Schraubdübel STR-U 2G
  maxit STR-Stopfen
  maxit H2 eco Schlagdübel
Einheit: m²

**04.00.0005 Leibungsdämmung Sockelbereich (Fenster und Türen innerhalb Wandquerschnitt)**
Leibungsdämmung bei allen Öffnungen (z.B.
Fenster/Türen...).

Leibungstiefe : .............cm

Durch die Lage der Fenster und Türen innerhalb des
Wandquerschnittes ist darauf zu achten, dass die
Rahmen mind. 30 mm überdämmt werden.
Einheit: lfm

**04.00.0006 Leibungsdämmung Sockelbereich (Fenster Mauerwerksbündig)**
Leibungsdämmung bei allen Öffnungen (z.B.
Fenster/Türen...).

Leibungstiefe : ca. .............. mm

Die Fenster und Türen werden Mauerwerksbündig
montiert, d.h. die Dämmstoffstärke ist gleichzeitig
die Leibungstiefe. Es ist darauf zu achten, dass die
Rahmen mind. 30 mm überdämmt werden.
Einheit: lfm

**04.00.0007 Leibungsdämmung Sockelbereich (Vorgesetzt)**
Leibungsdämmung bei allen Öffnungen.

Leibungstiefe : ca....... mm

Die Türen und Fenster sind vor dem Mauerwerk
gesetzt. Es ist darauf zu achten, dass die Rahmen
mind. 30 mm überdämmt werden. Das Ausklinken der
Dämmung für das Überarbeiten der Tür- und Fensterrahmen
ist in dieser Position mit einzukalkulieren.
Einheit: lfm

**04.00.0008 Zulage Sockeldämmung -Anarbeiten Lichtschacht-**
Zulage für das Anbringen und Anarbeiten der Dämmung im
Bereich des Kellerlichtschachtes. Hierbei ist das
erschwerte Arbeiten durch den beengten Arbeitsbereich
mit einzukalkulieren.

Größe des Lichtschachtes: ......x.......x....... cm.
Einheit: St

**04.00.0009 Zulage erhöhte Anforderung an die Ebenheit**
Zulage für die Ausführung der Armierungslage
mit einer erhöhten Anforderung an die Ebenheit z.B.
feinkörnige Oberputze Korngröße < 2mm bzw.
Filzputzausführung.
Einheit: m²

**04.00.0010 Panzerarmierungsgewebe (Sockelbereich)**
Panzerarmierungsgewebe als Zusatzarmierung auf
mechanisch belasteten Flächen. Die einzelnen Bahnen
sind auf Stoß und ohne Überlappung faltenfrei in den
Armierungsmörtel einzubetten. Die Verlegung hat unter
der Armierungslage zu erfolgen.

Putzmörtelgruppe: P II nach DIN 18550
Druckfestigkeitsklasse: CS III nach EN 998-1
Baustoffklasse: A1, nicht brennbar
Schichtdicke: ca. 4mm

Produkte: maxit Panzerarmierungsgewebe 6 x 6 mm, 330 g/
m²
  maxit multi Armierungsmörtel
Einheit: m²

**04.00.0011 Mineralische Haftbrücke (Dickputzsystem)**
Mineralische Haftbrücke beim Dickputzsystem auf die
Perimeter-Dämmplatten aufbringen. Sie wird im Bereich
der Sockeldämmplatten aufgetragen und mit einer groben
Zahntraufel in horizontaler Richtung verzogen.
Dicke ca. 5 mm, in den Vertiefungen mind. 2mm.

Produkt: maxit multi 280 Haftbrücke
Menge: 1,000 m²

**04.00.0012 Sockelleichtputz Dickputzsystem**
Sockelleichtputz MG P II, CS III auf mineralische
Haftbrücke lot- und fluchtrecht hergestellt als
Unterputz. Auftragsstärke ca. 10-12 mm.

Produkt: maxit ip 14 L Sockelleichtputz
Einheit: m²

**04.00.0013 Filzputz als Sockelputz**
Nochmalige Spachtelung auf vorbereiteter
Armierungslage. Nach Austrocknung der Armierungslage
die gesamte Sockelfläche mit Filzputz min 2 mm Stärke
überziehen und anstrichbereit abfilzen.

Produkt: maxit multi 285/292/300
  mineralischer Armierungsmörtel
Einheit: m²

**04.00.0014 Flexible Dichtungsschlämme**
Flexible Dichtungsschlämme
in erdberührten Flächen liefern und anbringen. Für
mineralische Untergründe. Untergrund benetzen.
Zweimaliger Auftrag im Schlämmverfahren nach
Herstellerrichtlinien, Gesamtschichtdicke mindestens 2
mm. Die Dichtungsschlämme ist bis min. 5 cm über
Geländeniveau und mind. 10 cm. auf Perimeterdämmplatten
aufzubringen.

Produkt: maxit AD-1K-Außendicht
  maxit SDS 16
  mineralische Dichtungsschlämme
  maxit SDS 16 prmium
  PCMB
Einheit: m²

**04.00.0015 Sockel- und Perimeter Dämmplatte WLG 035**
Sockel- und Perimeter Dämmplatte WLG 035
Liefern und Anbringen von Polystyrol Hartschaumplatten
WLG 035 (Bemessungswert 0,035 W/mK
im Perimeterbereich 0,39 W/mK) entsprechend den
Qualitätsanforderungen vom Fachverband für
Wärmedämm-Verbundsysteme. Dämmplatten mit
mineralischem Kleber nach Herstellerrichtlinien auf den
Untergrund kleben.  Klebeflächenanteil mind. 40%. Die
Dämmplatten sind in der Fläche und im Detailbereich
z.B. Gebäudekanten, Türleibungen etc. fugenlos und im
Verband zu verlegen. Nicht zu vermeidende Fugen < 5 mm
sind mit maxit Füllschaum auszufüllen, Fugen > 5 mm
sind mit Dämmstoff gleichen Materials zu schließen.
Farbe: hellblau

Wichtig:
Die Dämmplatten sind vor dem Ansteifen des
Klebemörtels unter Einschwimmen zu verlegen.

Dämmplattendicke:  ............. mm
Abmessung : 100 x 50 cm

Produkte: maxit PS 035 Sockel/Perimeter
  maxit multi 285, 290, 300
  Klebemörtel
  maxit multi 288 Füllschaum B1

Sockeldetailausführung gemäß WDV-Verbandrichtlinie
"WDV-Systeme im Sockel- und erdberührten Bereich.
Einheit: m²

**04.00.0016 Zulage Sockeldämmung -Anarbeiten Perimeterdämmung-**
Die Sockeldämmung der Fassade
(Dämmstoffstärke ........mm) ist im Übergangsbereich
zur bestehenden Perimeterdämmung (Dämmstoffstärke
......mm) sauber anzuarbeiten, sodass ein
flächenbündiger Übergang entsteht. Fugen und
Zwischenräume sind in diesem Bereich mit Brunnenschaum
zu schließen. Das evtl. notwendige nachschneiden der
bestehenden Perimeterdämmung um einen geraden und
waagrechten Verlauf herzustellen ist in dieser Position
mit einzukalkulieren.

Bereich: Sockel Fassade
Einheit: m

### 05 VERDÜBELUNG

#### 05.01 Verdübelung nach Windlastzone und Gebäudehöhe

*Hinweis*
Bedingungen für die Verdübelung nach Windlastzone und
Gebäudehöhe
Die angegebenen Dübelmengen entsprechen der
allgemeinen bauaufsichtlichen Zulassung Z-33.46-568
für MW-L-Dämmstoffe.

Die Windlastzone kann z.B. über:

https://www.dlubal.com/de/loesungen/online-dienste/
schnee-wind-erdbeben-lastzonen

bestimmt werden

Die Windlasten wurden nach dem vereinfachten Verfahren
nach Eurocode 1991-1-4 für die festgelegten
Gebäudehöhen bestimmt. (Gutachten Fachverband WDVS,
heute VDPM)

Anwendbar sind sie für Gebäude:

- im ebenen Gelände
- mit dem Verhältnis Höhe zur geringsten Breite  2

Die angegebenen Dübelmengen gelten für alle
Fassadenbereiche.

**05.01.0001 Dübelung durch das Bewehrungsgewebe Dämmstoffdicke bis 200 mm Gebäude bis 10m WZ1**
Dübelung durch das Bewehrungsgewebe Dämmstoffdicke bis
200 mm Gebäude bis 10m WZ1
Liefern und Montieren von zugelassenen Dübeln für maxit
Wärmedämm-Verbundsysteme mit keramischen Belägen

erforderliche Dübelmenge:  4 St/m2
Porenbeton (H2 eco):  6 St/m2

Dübellänge = Dämmstoffdicke + evtl. vorh. Putzschicht +
Verankerungstiefe.

Dämmstoffdicke: ___ mm

Untergrund: ..............................

Produkte:  maxit Schlagdübel H2 eco (nicht für
Brandriegel Schutzzone EG Sockelbrand)
  maxit Schraubdübel STR-U 2G +
maxit STR-Stopfen

Angebotener Dübeltyp:
............................................
Hinweis: Es dürfen nur systemzugehörige und
bauaufsichtlich zugelassene Dübel eingebaut werden.
Einheit: m2

**05.01.0002 Dübelung durch das Bewehrungsgewebe Dämmstoffdicke bis 200 mm Gebäude bis 18m WZ1**
Dübelung durch das Bewehrungsgewebe Dämmstoffdicke bis
200 mm Gebäude bis 18m WZ1
Dübelung durch das Bewehrungsgewebe Dämmstoffdicke bis
200 mm
Liefern und Montieren von zugelassenen Dübeln für maxit
Wärmedämm-Verbundsysteme mit keramischen Belägen

erforderliche Dübelmenge:  5 St/m2
Porenbeton (H2 eco):  7 St/m2

Dübellänge = Dämmstoffdicke + evtl. vorh. Putzschicht +
Verankerungstiefe.

Dämmstoffdicke: ___ mm

Untergrund: ..............................

Produkte:  maxit Schlagdübel H2 eco (nicht für
Brandriegel Schutzzone EG Sockelbrand)
  maxit Schraubdübel STR-U 2G +
maxit STR-Stopfen

Angebotener Dübeltyp:
............................................
Hinweis: Es dürfen nur systemzugehörige und
bauaufsichtlich zugelassene Dübel eingebaut werden.
Einheit: m2

**05.01.0003 Dübelung durch das Bewehrungsgewebe Dämmstoffdicke bis 200 mm Gebäude bis 25m WZ1**
Dübelung durch das Bewehrungsgewebe Dämmstoffdicke bis
200 mm Gebäude bis 25m WZ1
Liefern und Montieren von zugelassenen Dübeln für maxit
Wärmedämm-Verbundsysteme mit keramischen Belägen

erforderliche Dübelmenge:  8 St/m2
Porenbeton (H2 eco):  10 St/m2

Dübellänge = Dämmstoffdicke + evtl. vorh. Putzschicht +
Verankerungstiefe.

Dämmstoffdicke: ___ mm

Untergrund: ..............................

Produkte:  maxit Schlagdübel H2 eco (nicht für
Brandriegel Schutzzone EG Sockelbrand)
  maxit Schraubdübel STR-U 2G +
maxit STR-Stopfen

Angebotener Dübeltyp:
............................................
Hinweis: Es dürfen nur systemzugehörige und
bauaufsichtlich zugelassene Dübel eingebaut werden.
Einheit: m2

**05.01.0004 Dübelung durch das Bewehrungsgewebe Dämmstoffdicke bis 200 mm Gebäude bis 10m WZ2**
Dübelung durch das Bewehrungsgewebe Dämmstoffdicke bis
200 mm Gebäude bis 10m WZ2
Liefern und Montieren von zugelassenen Dübeln für maxit
Wärmedämm-Verbundsysteme mit keramischen Belägen

0,959

erforderliche Dübelmenge:  5 St/m2
Porenbeton (H2 eco):  7 St/m2

Dübellänge = Dämmstoffdicke + evtl. vorh. Putzschicht +
Verankerungstiefe.

Dämmstoffdicke: ___ mm

Untergrund: ..............................

Produkte:  maxit Schlagdübel H2 eco (nicht für
Brandriegel Schutzzone EG Sockelbrand)
  maxit Schraubdübel STR-U 2G +
maxit STR-Stopfen

Angebotener Dübeltyp:
............................................
Hinweis: Es dürfen nur systemzugehörige und
bauaufsichtlich zugelassene Dübel eingebaut werden.
Einheit: m2

**05.01.0005 Dübelung durch das Bewehrungsgewebe Dämmstoffdicke bis 200 mm Gebäude bis 18m WZ2**
Dübelung durch das Bewehrungsgewebe Dämmstoffdicke bis
200 mm Gebäude bis 18m WZ2
Liefern und Montieren von zugelassenen Dübeln für maxit
Wärmedämm-Verbundsysteme mit keramischen Belägen

0,959

erforderliche Dübelmenge:  5 St/m2
Porenbeton (H2 eco):  7 St/m2

Dübellänge = Dämmstoffdicke + evtl. vorh. Putzschicht +
Verankerungstiefe.

Dämmstoffdicke: ___ mm

Untergrund: ..............................

Produkte:  maxit Schlagdübel H2 eco (nicht für
Brandriegel Schutzzone EG Sockelbrand)
  maxit Schraubdübel STR-U 2G +
maxit STR-Stopfen

Angebotener Dübeltyp:
............................................
Hinweis: Es dürfen nur systemzugehörige und
bauaufsichtlich zugelassene Dübel eingebaut werden.
Einheit: m2

**05.01.0006 Dübelung durch das Bewehrungsgewebe Dämmstoffdicke bis 200 mm Gebäude bis 10m WZ2**
Dübelung durch das Bewehrungsgewebe Dämmstoffdicke bis
200 mm Gebäude bis 10m WZ2
Liefern und Montieren von zugelassenen Dübeln für maxit
Wärmedämm-Verbundsysteme mit keramischen Belägen

0,959

erforderliche Dübelmenge:  5 St/m2
Porenbeton (H2 eco):  7 St/m2

Dübellänge = Dämmstoffdicke + evtl. vorh. Putzschicht +
Verankerungstiefe.

Dämmstoffdicke: ___ mm

Untergrund: ..............................

Produkte:  maxit Schlagdübel H2 eco (nicht für
Brandriegel Schutzzone EG Sockelbrand)
  maxit Schraubdübel STR-U 2G +
maxit STR-Stopfen

Angebotener Dübeltyp:
............................................
Hinweis: Es dürfen nur systemzugehörige und
bauaufsichtlich zugelassene Dübel eingebaut werden.
Einheit: m2

**05.01.0007 Dübelung durch das Bewehrungsgewebe Dämmstoffdicke bis 200 mm Gebäude bis 10m WZ3**
Dübelung durch das Bewehrungsgewebe Dämmstoffdicke bis
200 mm Gebäude bis 10m WZ3
Liefern und Montieren von zugelassenen Dübeln für maxit
Wärmedämm-Verbundsysteme mit keramischen Belägen

erforderliche Dübelmenge:  8 St/m2
Porenbeton (H2 eco):  10 St/m2

Dübellänge = Dämmstoffdicke + evtl. vorh. Putzschicht +
Verankerungstiefe.

Dämmstoffdicke: ___ mm

Untergrund: ..............................

Produkte:  maxit Schlagdübel H2 eco (nicht für
Brandriegel Schutzzone EG Sockelbrand)
  maxit Schraubdübel STR-U 2G +
maxit STR-Stopfen

Angebotener Dübeltyp:
............................................
Hinweis: Es dürfen nur systemzugehörige und
bauaufsichtlich zugelassene Dübel eingebaut werden.
Einheit: m2

**05.01.0008 Dübelung durch das Bewehrungsgewebe Dämmstoffdicke bis 200 mm Gebäude bis 18m WZ3**
Dübelung durch das Bewehrungsgewebe Dämmstoffdicke bis
200 mm Gebäude bis 18m WZ3
Liefern und Montieren von zugelassenen Dübeln für maxit
Wärmedämm-Verbundsysteme mit keramischen Belägen

erforderliche Dübelmenge:  8 St/m2
Porenbeton (H2 eco):  10 St/m2

Dübellänge = Dämmstoffdicke + evtl. vorh. Putzschicht +
Verankerungstiefe.

Dämmstoffdicke: ___ mm

Untergrund: ..............................

Produkte:  maxit Schlagdübel H2 eco (nicht für
Brandriegel Schutzzone EG Sockelbrand)
  maxit Schraubdübel STR-U 2G +
maxit STR-Stopfen

Angebotener Dübeltyp:
............................................
Hinweis: Es dürfen nur systemzugehörige und
bauaufsichtlich zugelassene Dübel eingebaut werden.
Einheit: m2

**05.01.0009 Dübelung durch das Bewehrungsgewebe Dämmstoffdicke bis 200 mm Gebäude bis 25m WZ3**
Dübelung durch das Bewehrungsgewebe Dämmstoffdicke bis
200 mm Gebäude bis 25m WZ3
Liefern und Montieren von zugelassenen Dübeln für maxit
Wärmedämm-Verbundsysteme mit keramischen Belägen

erforderliche Dübelmenge:  11 St/m2
Porenbeton (H2 eco):  14 St/m2

Dübellänge = Dämmstoffdicke + evtl. vorh. Putzschicht +
Verankerungstiefe.

Dämmstoffdicke: ___ mm

Untergrund: ..............................

Produkte:  maxit Schlagdübel H2 eco (nicht für
Brandriegel Schutzzone EG Sockelbrand)
  maxit Schraubdübel STR-U 2G +
maxit STR-Stopfen

Angebotener Dübeltyp:
............................................
Hinweis: Es dürfen nur systemzugehörige und
bauaufsichtlich zugelassene Dübel eingebaut werden.
Einheit: m2

#### 05.02 VERDÜBELUNG nach Windlast

*Hinweis*
Die Windlasten sind Planerisch vorzugeben.
 Die angegebenen Dübelmengen entsprechen der
allgemeinen bauaufsichtlichen Zulassung Z-33.46-568
für MW-L-Dämmstoffe.

**05.02.0001 Dübelung durch das Bewehrungsgewebe Dämmstoffdicke bis 200 mm**
Dübelung durch das Bewehrungsgewebe
Liefern und Montieren von zugelassenen Dübeln für maxit
Wärmedämm-Verbundsysteme mit keramischen Belägen

Windlast bis: -0,56 kN/m²
erforderliche Dübelmenge:  4 St/m2

Dübellänge = Dämmstoffdicke + evtl. vorh. Putzschicht +
Verankerungstiefe.

Dämmstoffdicke: ___ mm

Untergrund: ..............................

Produkte:  maxit Schlagdübel H2 eco (nicht für
Brandriegel Schutzzone EG Sockelbrand)
  maxit Schraubdübel STR-U 2G +
maxit STR-Stopfen

Angebotener Dübeltyp:
............................................
Hinweis: Es dürfen nur systemzugehörige und
bauaufsichtlich zugelassene Dübel eingebaut werden.
Einheit: m2

**05.02.0002 Dübelung durch das Bewehrungsgewebe Dämmstoffdicke bis 200 mm**
Dübelung durch das Bewehrungsgewebe
Liefern und Montieren von zugelassenen Dübeln für maxit
Wärmedämm-Verbundsysteme mit keramischen Belägen

Windlast bis: -0,77 kN/m²
erforderliche Dübelmenge:  4 St/m2
Porenbeton (H2 eco):  6 St/m2

Dübellänge = Dämmstoffdicke + evtl. vorh. Putzschicht +
Verankerungstiefe.

Dämmstoffdicke: ___ mm

Untergrund: ..............................

Produkte:  maxit Schlagdübel H2 eco (nicht für
Brandriegel Schutzzone EG Sockelbrand)
  maxit Schraubdübel STR-U 2G +
maxit STR-Stopfen

Angebotener Dübeltyp:
............................................
Hinweis: Es dürfen nur systemzugehörige und
bauaufsichtlich zugelassene Dübel eingebaut werden.
Einheit: m2

**05.02.0003 Dübelung durch das Bewehrungsgewebe Dämmstoffdicke bis 200 mm**
Dübelung durch das Bewehrungsgewebe
Liefern und Montieren von zugelassenen Dübeln für maxit
Wärmedämm-Verbundsysteme mit keramischen Belägen

Windlast bis: -1,0 kN/m²
erforderliche Dübelmenge:  5 St/m2
Porenbeton (H2 eco):  7 St/m2

Dübellänge = Dämmstoffdicke + evtl. vorh. Putzschicht +
Verankerungstiefe.

Dämmstoffdicke: ___ mm

Untergrund: ..............................

Produkte:  maxit Schlagdübel H2 eco (nicht für
Brandriegel Schutzzone EG Sockelbrand)
  maxit Schraubdübel STR-U 2G +
maxit STR-Stopfen

Angebotener Dübeltyp:
............................................
Hinweis: Es dürfen nur systemzugehörige und
bauaufsichtlich zugelassene Dübel eingebaut werden.
Einheit: m2

**05.02.0004 Dübelung durch das Bewehrungsgewebe Dämmstoffdicke bis 200 mm**
Dübelung durch das Bewehrungsgewebe
Liefern und Montieren von zugelassenen Dübeln für maxit
Wärmedämm-Verbundsysteme mit keramischen Belägen

Windlast bis: -1,60 kN/m²
erforderliche Dübelmenge:  8 St/m2
Porenbeton (H2 eco):  10 St/m2

Dübellänge = Dämmstoffdicke + evtl. vorh. Putzschicht +
Verankerungstiefe.

Dämmstoffdicke: ___ mm

Untergrund: ..............................

Produkte:  maxit Schlagdübel H2 eco (nicht für
Brandriegel Schutzzone EG Sockelbrand)
  maxit Schraubdübel STR-U 2G +
maxit STR-Stopfen

Angebotener Dübeltyp:
............................................
Hinweis: Es dürfen nur systemzugehörige und
bauaufsichtlich zugelassene Dübel eingebaut werden.
Einheit: m2

**05.02.0005 Dübelung durch das Bewehrungsgewebe Dämmstoffdicke bis 200 mm**
Dübelung durch das Bewehrungsgewebe
Liefern und Montieren von zugelassenen Dübeln für maxit
Wärmedämm-Verbundsysteme mit keramischen Belägen

Windlast bis: -2,20 kN/m²
erforderliche Dübelmenge:  11 St/m2
Porenbeton (H2 eco):  14 St/m2

Dübellänge = Dämmstoffdicke + evtl. vorh. Putzschicht +
Verankerungstiefe.

Dämmstoffdicke: ___ mm

Untergrund: ..............................

Produkte:  maxit Schlagdübel H2 eco (nicht für
Brandriegel Schutzzone EG Sockelbrand)
  maxit Schraubdübel STR-U 2G +
maxit STR-Stopfen

Angebotener Dübeltyp:
............................................
Hinweis: Es dürfen nur systemzugehörige und
bauaufsichtlich zugelassene Dübel eingebaut werden.
Einheit: m2

### 06 ARMIERUNG

**06.00.0001 Armierungslage MW-L Fassade und Sockel**
Armierungslage MW-L Fassade und Sockel
Armierungslage mit mineralischem Armierungsmörtel,
Mörtelgruppe II nach EN 998-1 in einer Gesamtdicke von
5 - 7 mm mittelschichtig herstellen.
In den Armierungsmörtel das systemzugehörige,
alkalibeständige Armierungsgewebe faltenfrei im äußeren
Drittel einlegen und im Stoßbereich mindestens 10 cm
überlappen. Das Armierungsgewebe ist vollflächig zu
überdecken. Eine Mindeststandzeit der Armierungslage
von 7 Tagen ist einzuhalten.

Produkte: maxit multi  285, 290, 300
  Klebe- und Armierungsmörtel
  Kalk-Zement gebunden
  maxit Armierungsgewebe MW (8 x 8) 210 g/m²
Einheit: m2

**06.00.0002 Laibung Armierungslage**
Laibung Armierungslage
Ausbildung der Armierungslage wie vor im Bereich von
Laibungen, einschließlich Material (Armierungsmörtel +
Gewebe) bei allen Öffnungen (z.B. Fenster/Türen...).

Laibungstiefe: ___ mm
Einheit: lfm

### 07 VERLEGEARBEITEN KLINKERRIEMCHEN

**07.00.0001 Klinkerriemchen Fassadenfläche**
Klinkerriemchen auf trockenen Unterputz im Kombinierten
(Floating-Buttering)-Verfahren verlegen und nach
ausreichender
Standzeit verfugen

Verband nach Angaben Auftraggeber

( ) Handverfugung
( ) Schlämmverfugung

Produkt:  maxit Verlegemörtel Keramik
  maxit Fugenmörtel Keramik
  Standartfarbton: _______________
Einheit: m²

**07.00.0002 Klinkerriemchen Laibung**
Klinkerriemchen Laibung wie vor jedoch in Laibungen

Laibungstiefe: ___ mm
Einheit: m2

**07.00.0003 Klinkereckriemchen an Außenecken**
wie vor jedoch Klinkereckriemchen an Außenecken
Einheit: m

**07.00.0004 Klinkerwinkelriemchen (Sturz)**
wie vor jedoch Klinkerwinkelriemchen im Sturzbereich

Sturztiefe: ___ mm
Menge: 1,000 m2

**07.00.0005 Klinkereckriemchen an Außenecken**
wie vor jedoch Klinkereckriemchen an Außenecken
Einheit: m

**07.00.0006 Zulage Fugenmörtel abweichend von den Standartfarbtönen eingefärbt**
Fugenmörtel wie vor beschrieben, jedoch in einem
hellen Farbton nach maxit Farbtonkarte eingefärbt.

Farbgruppe:
( ) I ( ) II ( )III ( ) IV ( ) V

Farbton:  _________________
Einheit: m²

**07.00.0007 Feldbegrenzungsfugen Standartfarbton**
nach Vorgabe Planer einmessen und anlegen
Bewehrung durchtrennen
Einlegen einer PU-Dichtschnur
Versiegeln mit maxit Fassadendichtstoff

Produkte:  maxit PE-Rundschnur
  maxit Fassadendichtstoff
  Standartfarbton_____________
Einheit: m

**07.00.0008 Feldbegrenzungsfugen Sonderfarbton**
nach Vorgabe Planer einmessen und anlegen
Bewehrung durchtrennen
Einlegen einer PU-Dichtschnur
Versiegeln mit maxit Fassadendichtstoff

Produkte:  maxit PE-Rundschnur
  maxit Fassadendichtstoff
  Sonderfarbton_____________
Einheit: m

**07.00.0009 Gerüstverankerungen schließen**
Gerüstverankerungen schließen
Gemäß den Richtlinien
"Merkblatt Gerüste für Arbeiten an Fassaden
mit WDVSystem" -Stand November 2012-
vorhandene Löcher der Gerüstverankerungen fachgerecht
schließen incl. aller hierfür erforderlichen
Materialien.
Einheit: St.
